# Sanierung Forsthaus Woblitz
Angebotsaufforderung (GAEB DA XML 3.3, DA83)
Projekt: P24002
Währung: EUR
Erstellt mit: GXML Toolbox V3.3 R20220330, ORCA AVA 27 27.00.00, 29.07.2026

## Angaben zur Baustelle Forstwohnhaus Woblitz
VORBEMERKUNG ZUR AUSSCHREIBUNG

Bauvorhaben: Sanierung und Umbau Forsthaus Woblitz mit Nutzungsänderung zum Wohnhaus

Bauort: An der Woblitz 2, 16798 Fürstenberg/Havel, Ortsteil Himmelpfort

1. Lage und Erschließung des Bauvorhabens
Das Bauvorhaben befindet sich im Außenbereich der Stadt Fürstenberg/Havel im Ortsteil Himmelpfort, auf dem Grundstück An der Woblitz 2, 16798 Fürstenberg/Havel. Das Gebäude ist als ehemaliges Forsthaus in unmittelbarer Nähe zum Ufer der Großen Woblitz gelegen, eingebettet in ein weitläufiges Waldgebiet mit naturnahem Umfeld.

Die Liegenschaft ist über öffentliche Straßen bis zum Ortskern Himmelpfort erreichbar. Die letzte Wegstrecke erfolgt über eine befestigte Forststraße, die ausschließlich für den Baustellenverkehr genutzt werden kann. Es handelt sich dabei um eine eingeschränkt befahrbare Zufahrt durch das Waldgebiet, auf die bei der Planung der Baustellenlogistik besondere Rücksicht zu nehmen ist. Die Transportwege sind mit dem Bauherrn bzw. der örtlichen Bauleitung abzustimmen.

Es ist zu beachten, dass das Grundstück abgelegen liegt, keine direkte Anbindung an das öffentliche Verkehrsnetz hat und witterungsbedingte Einschränkungen insbesondere in der Zufahrt möglich sind.

Die Baustellenzufahrt, die Anlieferung und Lagerung von Baumaterialien sowie die Organisation des Baustellenbetriebs sind entsprechend zu planen und mit besonderer Sorgfalt durchzuführen. Die Umgebung ist sensibel - sämtliche Maßnahmen haben unter größtmöglicher Rücksichtnahme auf das bestehende Ökosystem und die angrenzende Vegetation zu erfolgen.

2. Art und Umfang der Baumaßnahme
Die Baumaßnahme umfasst die umfassende Sanierung und Umnutzung eines bestehenden Forsthauses zum Wohnhaus. Das Gebäude befindet sich in einem sanierungsbedürftigen Zustand und soll unter Beibehaltung wesentlicher Bestandteile in ein modernes Wohnhaus umgebaut werden. Hierbei sind sämtliche Ausbaugewerke sowie haustechnische Anlagen vollständig zu erneuern. Die Arbeiten umfassen unter anderem:

Dacharbeiten:
- Reinigung und Beschichtung der bestehenden Dacheindeckung
- Prüfung und ggf. Erneurung aller erforderlichen Klempnerarbeiten (Traufen,
Ortgänge, Grate, Kehlen, Dachrinnen, Fallrohre)
- Einbau neuer Dachflächenfenster

Fassadenarbeiten:
- entfernen des Bewuchses aus der Fassade
- Reinigung, Ausbesserung und Instandsetzung des Klinkermauerwerks
- Aufarbeiten der Holzfassade / streichen

Holzbauelemente:
- Teilsanierung der Vordächer aus Holz
- Ausführung in witterungsbeständigem Konstruktionsholz mit Schutzbehandlung

Innenausbau:
- Instandsetzen aller Innentüren
- Trockenbauarbeiten zur Erstellung neuer Raumstrukturen
- Tapezieren und Streichen sämtlicher Wand- und Deckenflächen
- Ausbau und Neuverlegung der Bodenbeläge
- Neue Fliesenarbeiten Böden, Küche und Sanitärbereichen

Haustechnik (HLS/ELT):
- Komplette Neuinstallation der Heizungs-, Lüftungs- und Sanitäranlagen
- Einbau eines Kombiheizkessels für Pellets inkl. Pufferspeicher
- Neuinstallation der Elektroanlage inkl. Verteilungen, Beleuchtung, Schalter, Steckdosen

Außenanlagen:
- Herrichtung der Freianlagen im unmittelbaren Umfeld
3. Baustelleneinrichtung und besondere Hinweise
- Baustrom und Bauwasser werden vom Auftraggeber bereitgestellt
- Entsorgung nach gesetzlichen Vorgaben
- Berücksichtigung von Natur- und Landschaftsschutz
- Absicherung der Baustelle über die gesamte Bauzeit

4. Allgemeine Hinweise
- Ausführung nach den anerkannten Regeln der Technik
- Gültige Normen, Vorschriften und Richtlinien sind einzuhalten
- Alle Arbeiten sind mit der Bauleitung abzustimmen
- Terminpläne und Fristen sind verbindlich
- Koordination mit anderen Gewerken ist sicherzustellen

## Technische Vorbemerkungen und besondere Hinweise
Technische Vorbemerkungen und besondere Hinweise

Bauvorhaben: Sanierung und Umbau Forsthaus Woblitz zum Wohnhaus
Bauort: An der Woblitz 2, 16798 Fürstenberg/Havel

1. Allgemeine technische Vorbemerkungen

Die nachfolgenden technischen Vorbemerkungen und besonderen Hinweise gelten gewerkübergreifend für alle an der Sanierung und dem Umbau des Forsthauses Woblitz beteiligten Firmen. Ziel ist die einwandfreie, fachgerechte und koordinierte Durchführung der Arbeiten unter Beachtung aller relevanten Vorschriften, Normen und örtlichen Gegebenheiten.

Der Ausschreibung liegen, soweit nicht ausdrücklich anders erwähnt, die entsprechenden DIN-Vorschriften und die VOB in ihrer derzeit gültigen Fassung zugrunde. Es wird besonders auf die nachstehenden DIN-Normen und Richtlinien hingewiesen:

Trockenbauarbeiten (Leichtbauwände, Deckenverkleidungen, Unterkonstruktionen)

DIN 18340
- Trockenbauarbeiten - ATV VOB/C
- Regelt Herstellung von Leichtbaukonstruktionen aus Gips, Holz, Metall etc.

DIN 18181
- Gipsplatten - Anforderungen, Formate, Kennzeichnung

DIN 18183-1 bis -3
- Gipsplatten - Verarbeitung von Gipskartonplatten und Gipsfaserplatten

DIN 4102 / EN 13501
- Brandschutzanforderungen - Klassifizierung von Baustoffen und Bauteilen

DIN 4109 / EN 12354
- Schallschutz im Hochbau - Anforderungen und Nachweise

DIN EN 13964
- Abgehängte Decken - Anforderungen an Systeme und Baustoffe

EN 1990 / EN 1991 / EN 1993 / EN 1995
- Eurocodes für Tragwerksplanung (Holz, Metall, Lastannahmen)

DGUV Regel 101-601
- Trockenbau - Sicherheit bei der Montage

Fliesen-, Platten- und Mosaikarbeiten

DIN 18352
- Fliesen- und Plattenarbeiten - ATV VOB/C
- Gilt für Bekleidungen und Beläge aus keramischen Platten und Mosaiken

DIN 18157
- Verlegung von Fliesen und Platten im Dünnbettverfahren

DIN EN 12004
- Anforderungen an Fliesenkleber (z. B. C2, S1, S2 etc.)

DIN 18534
- Abdichtung von Innenräumen (z. B. Bäder, Duschen) - wasserbeanspruchte Bereiche

DIN 4109
- Schallschutz im Hochbau - besonders bei schwimmenden Estrichen und Fliesen

DIN 18202
- Toleranzen im Hochbau - Ebenheitstoleranzen der Untergründe

ZDB-Merkblätter (Zentralverband Deutsches Baugewerbe)
- Technische Richtlinien für Beläge und Abdichtungen

TRGS 610
- Gefahrstoffe in Bauklebern - Verarbeitung und Schutzmaßnahmen

DGUV Regel 101-601
- Sicherheit und Gesundheitsschutz bei Fliesenverlegung

Es gelten die für das Gewerk maßgeblichen:
- DIN-, DIN EN- und DIN EN ISO-Normen
- die anwendbaren VDI und VDE-Vorschriften
- die Landesbauordnung Brandenburg
- weiteren einschlägige gültige Vorschriften, Richtlinien und Hinweise
- der aktuelle Stand der Technik für die Ausführung von Bauleistungen
- die Baustellenverordnung in der aktuellen Fassung
- das Abfallbeseitigungsgesetz und Ersatzbaustoffverordnung
- die Regeln der Berufsgenossenschaft und der Gemeindeunfallversicherer
jeweils in ihrer aktuellen, letzten Fassung.
Technische Spezifikationen wie nationale Normen, mit denen europäische Normen umgesetzt werden,
europäische technische Zulassungen, gemeinsame technische Spezifikationen, internationale Normen
beziehen sich auch ohne gesonderten Gleichwertigkeitszusatz auf gleichwertige technische Spezifikationen.

Abweichungen und technische Änderungen dürfen nur nach Rücksprache mit der Bauleitung und schriftlicher Zustimmung vorgenommen werden.
Der Schutz bestehender Bauteile, Oberflächen und angrenzender Flächen ist sicherzustellen. Schäden durch unsachgemäße Arbeiten sind vom Verursacher zu beheben.
Jeder Unternehmer ist verpflichtet, seine Arbeiten mit den Vor- und Nachfolgegewerken abzustimmen, um zeitliche und technische Kollisionen zu vermeiden.
Für Materiallagerung und Baustelleneinrichtung sind nur die vorgesehenen und freigegebenen Flächen zu nutzen.

2. Baustellenlogistik und Zugänglichkeit

Die Baustelle befindet sich in einem abgelegenen Waldgebiet. Die Anlieferung erfolgt ausschließlich über eine befestigte Forststraße.
Große Lieferfahrzeuge oder Spezialtransporte sind rechtzeitig mit der Bauleitung abzustimmen.
Der Baustellenbetrieb ist so zu organisieren, dass Rettungswege und Zufahrten jederzeit freigehalten werden.
Lagerflächen und Wendemöglichkeiten sind eingeschränkt - logistische Maßnahmen sind entsprechend vorzubereiten.

3. Umwelt- und Naturschutz

Die Baustelle liegt in einem sensiblen Naturraum. Jeder Unternehmer hat während der Arbeiten größtmögliche Rücksicht auf die Umgebung und das angrenzende Ökosystem zu nehmen.
Eingriffe in die Vegetation und Bodenversiegelungen sind auf das absolut notwendige Maß zu begrenzen.
Es ist strikt darauf zu achten, dass keine gefährlichen Stoffe in das Erdreich oder in Gewässer gelangen.
Alle Baustellenabfälle sind nach geltenden Vorschriften zu trennen und umweltgerecht zu entsorgen.

4. Arbeitsschutz und Sicherheit

Für die Einhaltung des Arbeitsschutzes ist jede Firma eigenverantwortlich zuständig.
Das Tragen der persönlichen Schutzausrüstung (PSA) ist verpflichtend.
Die Baustellenordnung und alle SiGe-Koordinationsvorgaben sind einzuhalten.
Bei Unfällen, Beinaheunfällen oder sicherheitsrelevanten Beobachtungen ist umgehend die Bauleitung zu informieren.

5. Ausführung, Qualität und Abnahme
Alle verwendeten Baustoffe und Systeme müssen gültige Zulassungen (z. B. ETA, Ü-Zeichen) besitzen.
Vor Beginn sind Ausführungspläne, Details und Schnittstellen zu prüfen. Bei Unklarheiten ist Rücksprache mit der Bauleitung zu halten.
Eigenmächtige Änderungen führen zur Ablehnung der Leistung und ggf. zu kostenpflichtigem Rückbau.
Die Übergabe erfolgt in sauberem, funktionsfähigem und mängelfreiem Zustand.
Verdeckte Leistungen sind rechtzeitig zur Abnahme anzumelden, um Rückbauten zu vermeiden.

6. Baustellenversorgung

Baustrom und Bauwasser werden durch den Auftraggeber bereitgestellt.
Die Verteilung innerhalb der Baustelle (z. B. Unterverteilungen, Schlauchleitungen) ist Aufgabe der ausführenden Gewerke.
Sorgfältiger und sparsamer Umgang mit Ressourcen ist zwingend erforderlich. Fahrlässige Verschwendung kann nachberechnet werden.

## Allgemeine Vorbemerkungen
Vorbemerkungen

Die zur Erbringung der beschriebenen Leistungen erforderlichen Befähigungsnachweise sind vom Auftragnehmer zu erbringen.
Wenn im LV nicht ausdrücklich erwähnt, sind nachfolgende Anforderungen an die Ausführung in die Einheitspreise einzurechnen:
- Einrichten-, vorhalten und räumen der Baustelleneinrichtung für sämtliche im Leistungsverzeichnis aufgeführten Arbeiten, einschl. Lager- und Arbeitsplätze, notwendige Geräte, Werkzeuge und Hilfsmittel, Container und Vorhaltekosten, Gerüste für eigene Arbeiten sind einzukalkulieren
- Vorarbeiten, wie Reinigen des Untergrundes, Grundieren, evtl. notwendige Spachtelung, etc
- besondere Maßnahmen zum Schutz aller angrenzenden Bauteile, wie z.B. Abkleben von Fenstern u. Türen einschl. Lieferung der erforderlichen Stoffe
- wirksames Schützen der fertig gestellten Flächen nach Wahl des AN
- Materialverschnittmengen

Das zu verarbeitende Material muss der jeweiligen Stoffnorm entsprechen. Die Verarbeitungsrichtlinien der Hersteller sollen eingehalten werden, dem Auftraggeber ist auf Verlangen Einsicht in diese zu gewähren. Falls im Leistungsverzeichnis nicht oder nicht richtig angegeben, sind alle Materialien und Stärken so zu wählen, dass sie den jeweiligen Anforderungen voll gerecht werden.
Falls aus den Planungsunterlagen nicht ausreichend ersichtlich, hat der Auftragnehmer nach Auftragserteilung mit dem Auftraggeber rechtzeitig über vorgesehene Farben und Tönungen im Detail Rücksprache zu führen.
Das eingebaute Material muss dem Muster entsprechen; eine ausdrückliche Bestätigung des Musters durch den Bauherren soll eingeholt werden.
Die einschlägigen Vorschriften über Sonderabfall sind einzuhalten. Der Auftraggeber kann einen entsprechenden Nachweis verlangen. Flüssige Reste, auch wenn sie in Bezug auf Umweltschutz unbedenklich sind, dürfen nicht in die Entwässerung des Gebäudes bzw. der Außenanlagen geschüttet werden. Abfälle und Reststoffe sind nicht zu mischen, sondern zur ordnungsgemäßen Entsorgung getrennt zu sammeln. Mörtelreste dürfen keinesfalls belegt werden, sie sind vollständig zu entfernen.

Vor Beginn der Arbeiten hat sich der Verarbeiter davon zu überzeugen, dass der bauliche Untergrund
und Vorleistungen den Voraussetzungen für sein Gewerk entsprechen. Evtl. Bedenken sind dem Auftraggeber vor Ausführung schriftlich mitzuteilen. Die Prüfung des Untergrundes hat gemäß VOB, Teil C, im Zuge der Wahrnehmung der Prüfungs- und Hinweispflicht durch den Auftragnehmer zu erfolgen. Der Auftragnehmer hat bei seiner Prüfung Bedenken gelten zu machen bei - ungeeigneter Beschaffenheit des Untergrundes, z.B. grobe Verunreinigungen, Ausblühungen, zu glatte Flächen, verölte Flächen, ungleich saugende Flächen, gefrorene Flächen, zu hohe Baufeuchtigkeit.

Alle Einheitspreise des Angebotes verstehen sich für eine fix und fertige, vollständige Leistung in fachtechnisch einwandfreier Arbeit, einschl. Lieferung der erforderlichen Werkstoffe in bester Qualität sowie Lieferung aller zur ordnungsgemäßen Fertigstellung erforderlichen Baustoffe, Hilfsbaustoffe und Betriebsstoffe sowie Ausführung aller erforderlichen Nebenarbeiten, Schutz- und Sicherheitsvorkehrungen bis Abnahme.

Alle vorgenannten Verarbeitungshinweise und Anforderungen sind in die Einheitspreise einzurechnen.

## 05 Trockenbau & Fliesenleger

### Titel 01 Baustelleneinrichtung

**01.1 Baustelle einrichten, vorhalten, sowie Räumen der Baustelle**
Einrichten, Vorhalten, sowie Räumen der Baustelle und Wiederherstellung des Geländes einschl. Entfernung von Verunreinigungen, mit folgenden in den Pauschalpreis einzurechnenden Leistungen:
- Herrichten der erforderlichen Lager- und
  Arbeitsplätze
- notwendige Geräte, Werkzeuge und Hilfsmittel
- notwendige Container und Bauwagen
- Material-Vorhaltekosten
- Lohnkosten
- Personalkosten
- alle sonstigen Kosten, die der Auftragnehmer zur
  ordnungsbemäßen Durchführung der Bauaufgabe zu
  erbringen hat,
- Sicherungsmaßnahmen insbesondere der Verkehrswege
  auf und vor dem Grundstück, im  Gebäude, auf den
  Zufahrten, Bürgersteigen, einschl. Säuberung usw.
  Für eine ausreichende Wegebeleuchtung ist zu sorgen.
- maßgeblich sind die Forderungen des Amtes für
  öffentliche Ordnung, Landesamt für Arbeitsschutz, der
  Bauberufsgenossenschaften und sonstiger mitwirkender
  Behörden, Amtsstellen und Körperschaften.

Bauzeit :  ca. 6 Monate
Menge: 1,000 Psch

### Titel 02 Abbruch Fliesen & Trockenbau

#### Bereich 02.01 Abruch Fliesenbeläge

**02.01.1 Wandfliesen mit Dünnbett entfernen**
Wandfliesen, einschl. Dünnbett, entfernen, Bauschutt entsorgen.

Aufbaudicke : bis 2 cm

Abfallschlüsselnummer: AVV 170103

Ausbauort: EG: R1.02, R1.04, R1.08
 OG: R2.02
Menge: 80,000 m²

**02.01.2 Bodenfliesen geklebt, ausbauen**
Bodenfliesen einschl. Dünnbett, von Hand oder mit Kleingeräten vollständig entfernen. Bauschutt entsorgen.

Art der Bodenfliese: Feinsteinzeug
Fliesenformat: bis 40*60
Klebeverfahren: Dünnbett
Aufbaudicke: bis 2 cm

Abfallschlüsselnummer: AVV 170103

Ausbauort: EG: R1.01, R1.02, R1.04, R1.03, R1.07,R1.08
 OG: R2.02
Menge: 60,000 m²

**02.01.3 Zulage Bodenfliesen im Dickbett, ausbauen**
Zulage Bodenfliesen in Mörtelbett (Dickbett) ausbauen, Bauschutt entsorgen.

Aufbaudicke : bis 5 cm

Abfallschlüsselnummer: AVV 170103

Ausbauort: mit Abstimmung Bauleitung
Menge: 60,000 m²

**02.01.4 Sockelfliesen ausbauen**
Sockelfliesen, keramisch, einschl. Mörtelbett entfernen, Bauschutt entsorgen.

Abfallschlüsselnummer: AVV 170103

Ausbauort: EG: R1.01, R1.03, R1.04, R1.07, R1.08
Menge: 60,000 m

**02.01.5 Kantenprofil entfernen**
Kantenprofil / Fliesenabschlussprofil / Eckschutzprofil entfernen / rückbauen.
Menge: 30,000 m

**02.01.6 Verkofferung, entfernen**
Verkofferung mit Fliesen auf Hartfaserplatten, einschl. Unterkonstruktion und Befestigungsmitteln entfernen, Bauschutt entsorgen.

Höhe : max. 3 m
Abwicklung : bis 0,50 m
Menge: 10,000 m

#### Bereich 02.02 Abruch Trockenbauwand

**02.02.1 Gipsplatten-Bekleidung abbrechen, ohne Unterkonstruktion, Wand**
Gips-/Gipsfaser-Plattenbekleidung einseitig, an Innenwänden abbrechen und entsorgen, Unterkonstruktion bleibt bestehen.

Arbeiten erfolgen in Abstimmung mit den beteiligten Gewerken Elektro, HLS und Bauleitung.

Abfallschlüsselnummer: AVV 170802 (Rigibsplatten)

Bekleidung : GK/GKBI/GF-Platten, einlagig
Plattendicke : 12,5mm
Bauteil : Wand
Menge: 110,000 m²

**02.02.2 Montagewand, 2-lagig beplankt, abbrechen**
Montagewand aus Metallständerprofilen, beidseitig zweilagig mit mineralischen Bauplatten beplankt, abbrechen, Bauschutt entsorgen.

Abfallschlüsselnummer: AVV 170802 (Rigibsplatten)
Abfallschlüsselnummer: AVV 170405 (Metallständerwerk)
Abfallschlüsselnummer: AVV 170604 (Dämmmaterial)

Ausbauort:  R1.07
Menge: 10,000 m²

### Titel 03 Trockenbauarbeiten

#### Bereich 03.01 Trockenbau Innenausbau

**03.01.1 Innenwände Einfachständerwerk CW50, d=100cm**
Einfachständerwerk CW50, Innenwände als nicht tragende Innenwände,
Raumhöhe : bis 3,50m
Wandstärke 100mm, mit Eckausbildungen in den Wänden,
nach DIN 4103-1, Achsabstand 62,5cm,

Befestigung mit Bauaufsichtlich zugelassenen Befestigungsmitteln.

Unterkonstruktion:
CW 50 und UW 50 nach DIN 18182-1
umlaufende rückseitige Anschlüsse starr. Unterkonstruktion Trockenbau nach DIN 55634 und DIN EN 12944 in Korrosionsschutz C1 ausführen.

Beplankung: doppelseitig 2 x 12,5 mm aus Gipskarton Bauplatten
Qualitätsstufe Q2 Standardverspachtelung.

Dämmschicht:
50 mm Mineralfaser-Dämmstoff DIN EN 13162,
Baustoffklasse A, lückenlos und abrutschsicher verlegen

Inkl. erforderliches Arbeits- und Schutzgerüst.
Raumhöhe: bis 3,50m

Einbauort: R1.07

Angebotenes System: '...........................'
Menge: 14,000 m²

**03.01.2 Zulage für Türöffnungen 0,885m* 2,135m**
Zulage zu vorbeschriebenen Metallständerwänden:
Türöffnung mit Sturzprofil, seitlich raumhoch verstärken mit Metallständerprofil CW50/ Sturzprofil UW50
einschl. Decken- und Bodenanschluss
mit Türpfostensteckwinkel, befestigen mit Dübeln und Schrauben

Baurichtmaß B/H=0,885x2,135m
Ausführung für Türblatt >25kg
Pfostenprofil UA 50x02
Sturzprofil UW 50x06
zzgl.  bis 20cm Fußbodenaufbau
Menge: 1,000 Stk

**03.01.3 Verstärkungsprofil, UA50 d=2mm**
Verstärkungsprofil als Zulage zur Trockenbaukonstruktion.
Profil: UA 50 mit d=2,0 mm ungelocht,
zusätzlicher Ständer inkl. Eckwinkel oben/unten,
Montagehöhe l= bis 3,50m inkl. bis 20cm Fußbodenaufbau,
Abrechnung nach Einzelstück,

Unterkonstruktion:
aus verzinkten Stahlblechprofilen DIN 18182-1, Ständerprofile Einfach-Profile UA50, Unterkonstruktion nach DIN 55634 und DIN EN 12944 in Korrosionsschutz C1 ausführen.

inkl. erforderliches Arbeits- und Schutzgerüst und notwendige Bohrungen zur Profilbefestigung.

Angebotenes Fabrikat: '...........................'
Menge: 2,000 Stk

**03.01.4 Wandvorsatzschale CW75, Höhe bis 1,50m**
Trockenbau-Wandvorsatzschale für Installationsschächte
Einbaubereich 2 nach DIN 4103-1,
CW75, einseitig beplankt
für Waschbecken und WC
Höhe bis 1,50m - ab OKFF
Wandstärke gesamt ca. 200mm,
nach DIN 4103-1, Achsabstand 62,5cm,
Installationshohlraum 100mm,
(gemäß Grundriss)

Unterkonstruktion:
aus verzinkten Stahlblechprofilen DIN 18182-1, Ständerprofile Einfach-Profile CW75, umlaufende rückseitige Anschlüsse starr. Unterkonstruktion Trockenbau nach DIN 55634 und DIN EN 12944  Korrosionsschutz C1 ausführen.

Dämmschicht aus Mineralwolle nach DIN EN 13162, einlagig, d=60mm, vollflächig und abrutschsicher zwischen den Metallständern verlegen.

Beplankung:
aus imprägniert GKBi o. glw.
DIN EN 12467,
Verarbeitung gemäß DIN 18534-3,
Plattendicke 2 x12,5mm, mit Schnellbauschrauben
DIN 18182-2 befestigen, einschl. Löcher bohren für
Installationsrohre.

Verspachtelung:
Fugenspachtel DIN 1168, Qualitätsstufe Q 2 als Standardverspachtelung gemäß IGG-Merkblatt 2,
Ausführung gemäß Verwendbarkeitsnachweis / Herstellervorschrift,
Einschl. umlaufenden Anschluss an Decken und Wände (Mauerwerk, Betonbodenplatte, Trockenbauwände),
nach Herstellerrichtlinien.
Wanddicke: ca. 100 mm
Ausführung im System nach Herstellerdetails und
Prüfzeugnis als luftdichte Ausführung,
die Ausführung der Notbeplanung ist mit einzukalkulieren, die seitliche Schließung ist mit einzukalkulieren,
inkl. erforderliches Arbeits- und Schutzgerüst.
Die Wandflächen werden später gefliest.

Einbauort:  EG: R1.02
  OG: R2.02

Angebotenes System: '...........................'
Menge: 10,000 m²

**03.01.5 Rundloch f. Dosen, Kabel, Rohre und dgl., Trockenbau**
Rundloch in GKB-Wände für Dosen, Schalter, Kabel, Rohre aller Art, Rohrdurchführungen o.ä. bohren, fachgerecht herstellen und abdichten, inkl. ggf. Abstimmung mit den Gewerken.
Nach der Installation der Gewerke fachgerecht schließen
Durchmesser: bis ca. 50 mm
Menge: 10,000 St

**03.01.6 Aussparung in GK-Platten,30/30cm**
Aussparung, rechteckig, in Bekleidung aus Gipskarton- oder Gipsfaserplatten für bauseitige Einbauten.
Unterkonstruktion verstärken

Aussparungsgröße : ca. 30/30 cm
Menge: 4,000 St

**03.01.7 Revisionstür bis 30x30cm GKBi**
Revisionstür mit seitlichen Scharnieren
Stahlblech verzinkt, weiß beschichtet (RAL 9016)
Unterkonstruktion verstärken,
Abmessungen: ca. 30/30 cm
flächenbündig mit Fliesen bzw. oberflächengleich mit Gipskartonplatte eingebaut,
Übergänge geschliffen und gespachtelt
Griffmulde und Magnetschnäppern,
Einbauort: Installationsschächte

Angebotenes Fabrikat: '...........................'
Menge: 2,000 Stk

**03.01.8 Laibung, Dachfenster, Trockenbau**
Laibung für Dachflächenfenster mit Trockenbauplatten herstellen, inkl. dichtem Anschluss der Dampfsperre, Winddichtung und lückenloser Ergänzung der Wärmedämmung, sowie Einsetzen und Überspachteln einer Eckschutzschiene.

Leibungstiefe : bis 40 cm
Menge: 3,000 m

**03.01.9 Beplankung Dachschrägen und Kniestock mit GKF**
Beplankung Dachschrägen und Kniestock (Drempel) mit GKF inkl. Unterkonstruktion und Dämmung

Ausführung:
Beplankung von Dachschrägenflächen herstellen, bestehend aus einer Unterkonstruktion aus Holzlatten/Konstruktionsvollholz, fachgerecht befestigt, ausgerichtet und gemäß den anerkannten Regeln der Technik montiert. Achsabstände entsprechend den Anforderungen der Beplankung.

Einbringen einer Wärmedämmung aus Mineralwolle, Dämmstärke 50 mm, dicht gestoßen und hohlraumfrei zwischen bzw. in der Unterkonstruktion verlegt.

Anschließend einlagige Beplankung mit Gipskarton-Feuerschutzplatten (GKF), Dicke 12,5 mm, gemäß den geltenden Normen montieren.

Platten fachgerecht befestigen, Fugen verspachteln, Qualitätsstufe Q2, inklusive erforderlicher Fugendeckstreifen.

Einschl. aller erforderlichen Nebenarbeiten, wie:

Anschluss- und Randprofile
Befestigungsmittel
Verschnitt
Ausrichten und Anarbeiten an angrenzende Bauteile

Angebotenes System: '...........................'
Menge: 65,000 m²

**03.01.10 Rohrkasten 2seitig, 2lg GKBI, Abwicklung 60cm**
Rohrkasten als 2-seitige Umkleidung von Installationen, Rohren o. ä.

Leistungsbestandteile
- Ausstopfen der Zwischenräume vollsatt mit Mineralwolle
- Metallprofil-UK
- GK-Platten
- Anschlüsse acrylversiegelt

Zweck:  Umkleidung von Installationen
Vorleistung:  Rohr, Trassen
Folgeleistung: Malerarbeiten
Beplankung:  GKBI, 2x 12,5 mm, 2-seitig
Oberflächen: Q2 verspachtelt, malerfertig
Abwicklung:  ca. 60 cm
Einbausituation: Decken-/Wandixel
Menge: 10,000 m

### Titel 04 Fliesenlegerarbeiten

#### Bereich 04.01 Wandfliesen

**04.01.1 Untergrundvorbereitung Wand**
Untergrund für Fliesenflächen gründlich reinigen, von allen trennenden Mitteln befreien, Unebenheiten ggf. ausgleichen mit einer geeigneten Spachtelmasse
Art des Untergrundes: Kalkzementputz, Gipskartonflächen

Einbauort: R1.02, R2.02,

Fliesenhöhe: bis 2,20m
Menge: 45,000 m²

**04.01.2 Haftgrund Wand**
Untergrund für Fliesenflächen mit  Tiefengrundanstrich 2-lagig vollflächig vorbereiten.
Art des Untergrundes: Kalkzementputz, Gipskartonflächen

Einbauort: R1.02, R2.02

Fliesenhöhe: bis 2,20m

Angebotenes Fabrikat: '...........................'
Menge: 45,000 m²

**04.01.3 Streichisolierung zweilagig, Wände**
Streichisolierung für Wände als Dichtung gegen Spritzwasser durch Aufbringen einer flüssigen Dichtungsfolie auf trockene Putzflächen und zementgebundenen Bauplatten. Ausführung zweilagig (in zwei verschiedene Farben - 1. Isolierung in grau - 2. Isolierung in weiß), kreuzweise beschichtet, Ablüftzeiten beachten, im gleichen Aufbausystem wie alle Abdichtungspositionen.
In die 2. obere Lage Quarzsand, Korngröße von 0,7 bis 1,2 mm als Haftbrücke für Fliesenbekleidung im Dünnbett einstreuen.
Alle Bereiche nach W1-I und 30-50cm aus den Nassbereichen heraus.

Fliesenhöhe: bis 2,20

Einbauort: R1.02, R2.02

Angeb. Fabrikat: '...........................'
Menge: 15,000 m²

**04.01.4 Fugendichtband Anschluß Wand / Wand**
Abdichtung an Wand-/Wandanschluss herstellen (Ecken). Dichtband an den Anschlussbereichen in die frische Streichisolierung einlegen und einbetten, Überlappungen beachten, eingeklebtes Band mit frischer Streichisolierung überstreichen, im gleichen Aufbausystem wie alle Abdichtungspositionen.
Einbau nach Vorschrift des Herstellers
einschl. aller erforderlichen Vorarbeiten.

Fliesenhöhe: bis 2,20m

Einbauort: R1.02, R2.02

Angebotenes Fabrikat : '...........................'
Menge: 10,000 m

**04.01.5 Wandfliesen im Dünnbettmörtel im Format 20/40**
Bekleidung von Wänden u.ä. aus keramischen Fliesen, in Innenräumen auf vorhandenen vorbereiteten Untergrund im Dünnbett mit hydraulisch erhärtendem Dünnbettmörtel im Fugenschnitt, liefern verlegen und verfugen.

Höhe:  2,20m
Format :  20/40
Farbton:  Fliese + Verfugung in Abstimmung mit AG und
 Objektplaner (Fliesen voraussichtich weiß,
 beige-pastell, hellgrau-pastell)
Verlegart:  auf Kreuzfuge oder Wahl des AG

Einbauort: R1.02, R2.02

Angebotenes Fabrikat: '...........................'

Serie: '...........................'
Menge: 45,000 m²

**04.01.6 Zulage Verlegung Wandfliese im Format 30*60**
Zulage Fliesenverlegung an Wänden u.ä. aus keramischen Fliesen, in Innenräumen auf vorhandenen vorbereiteten Untergrund im Dünnbett mit hydraulisch erhärtendem Dünnbettmörtel im Fugenschnitt, liefern verlegen und verfugen.

Höhe:  bis 2,20m
Format :  30/60
Farbton:  Fliese + Verfugung in Abstimmung mit AG und
 Objektplaner (Fliesen voraussichtich weiß,
 beige-pastell, hellgrau-pastell)
Verlegart:  auf Kreuzfuge oder Wahl des AG

Einbauort: R1.02, R2.02

Angebotenes Fabrikat: '...........................'

Serie: '...........................'
Menge: 45,000 m²

**04.01.7 Fensterbank und Fensterleibung einfliesen**
Untere Wandablage am Fenster sowie Fensterleibungen und ggf. Sturz mit gleichen Material der Wandfliese im Dünnbettverfahren in Fugenschnitt verlegen und verfugen, alle Schnitte, Eckschutzschienen, Fugenausbildung, Fensteranschlüsse sind einzurechnen

Tiefe von 15cm bis ca. 25 cm

Einbauort: R1.02, R2.02
Menge: 3,000 m

**04.01.8 Wandrohrdurchgänge eindichten bis DN60**
Wandrohrdurchgänge bis DN60 im Spritzwasserbereich mit Dichtmanschette eindichten. Dichtmanschetten, passend zum Durchmesser der Durchführungen, in die frische Spachtelung einkleben und mit Streichisolierung überstreichen, im gleichen Aufbausystem wie alle Abdichtungspositionen,
Einbau nach Vorschrift des Herstellers
einschl. aller erforderlichen Vorarbeiten.

Angebotenes Fabrikat: '...........................'
Menge: 8,000 St

**04.01.9 Wandrohrdurchgänge eindichten bis DN120**
Wandrohrdurchgänge bis DN120 im Spritzwasserbereich mit Dichtmanschette eindichten. Dichtmanschetten, passend zum Durchmesser der Durchführungen, in die frische Spachtelung einkleben und mit Streichisolierung überstreichen, im gleichen Aufbausystem wie alle Abdichtungspositionen,
Einbau nach Vorschrift des Herstellers
einschl. aller erforderlichen Vorarbeiten.

Angebotenes Fabrikat : '...........................'
Menge: 2,000 St

**04.01.10 Eckschutzschienen aus Edelstahl**
Eckschutzschienen aus Edelstahl, an allen sichtbaren Fliesenecken bzw. an allen Fliesenendbereichen
liefern und Zuschnitte mit Entgratung an den Schnittkanten montieren, in verschiedenen Längen.
Eckschutzschienen müssen abgerundet sein und passend zu den Fliesenstärken der Wandbeläge,
inkl. der erforderlichen Abschlüsse Innenecken und Außenecken sind mit einzukalkulieren

Angebotenes Fabrikat: '...........................'
Menge: 15,000 m

**04.01.11 Fliesen, Löcher herstellen für Sanitär, bis DN60**
Löcher im Wandfliesenbelag zur Durchführungen von Sanitär-Installationsrohren u. dgl. herstellen.
Größe:  bis DN 60mm
Menge: 10,000 St

**04.01.12 Fliesen, Löcher herstellen für Sanitär, bis DN120**
Löcher im Wandfliesenbelag zur Durchführungen von Sanitär-Installationsrohren u. dgl. herstellen.
Größe:  bis DN 120mm
Menge: 2,000 St

**04.01.13 Fliesen, Löcher herstellen Elektro**
Löcher im Wandfliesenbelag zur Durchführungen von Elektro Installationen Einbau von Lichtschalter oder von Steckdosen u. dgl. herstellen.
Größe:  von 61mm bis DN 100mm
Menge: 8,000 St

**04.01.14 Fliesen, Löcher herstellen für WC-Drückerplatte**
Löcher im Wandfliesenbelag für WC-Drückerplatten herstellen
Größe bis 20 x 30cm
Menge: 2,000 St

**04.01.15 Fugenverschluss Wand, innen, Silikon**
Fugenverschluss in Innenräumen,
an allen horizontalen und vertikalen Wandanschlüssen sowie an Türbekleidungen, einschl. Vorreinigung und Hinterfüllung der Fugen. In verschiedenen Längen
Fugendichtstoff Silikon, in farblos, weiß, hellgrau oder manhatten, Dekor nach Wahl des AG.

Fugenbreite:  4-8 mm i.M.
Fugendichtmasse: Silikon für Bäder im öffnetl. Bereich
Farbe:  an Fliesenfarbe angepasst

Fliesenhöhe bis 2,20m

Angebotenes Fabrikat: '...........................'
Menge: 50,000 m

**04.01.16 Revisionsklappe, bis 30x30cm im Fliesenbelag**
Revisionsklappen im Sanitärbereich einbauen und mit den Wandfliesen ausfliesen, inkl. Verfugung bestehend aus Fugenmörtel bzw. Silikon, Dekore wie Wandfliesenbeläge, inkl. Aussparrungsöffnung in der Trockenbauvorwand herstellen ( 2x 12,5mm zementgebundenen Bauplatten).

Revisionstürgröße : bis 30 x 30cm

Angebotenes Fabrikat: '...........................'
Menge: 3,000 St

#### Bereich 04.02 Bodenfliesen

**04.02.1 Untergrundvorbereitung Boden**
Untergrund für Fußbodenfliesenflächen gründlich reinigen und absaugen, von allen trennenden Mitteln befreien,

Untergrund: EG: Zementestrich
  OG: Holzboden/Trockenestrichplatten

Einbauort: EG: R1.02
  OG: R2.02
Menge: 12,000 m²

**04.02.2 Haftgrund Boden**
Untergrund für Fußbodenfliesenflächen mit  Tiefengrundanstrich 2-lagig vollflächig vorbereiten,
im gleichen Aufbausystem wie alle Abdichtungspositionen,

Untergrund: EG: Zementestrich
  OG: Holzboden/Trockenestrichplatten

Einbauort:  EG: R1.02
  OG: R2.02

Angebotenes Fabrikat: '...........................'
Menge: 12,000 m²

**04.02.3 Untergrundausgleich selbstnivellierend. bis 10mm, Boden**
Mineralische Ausgleichsmasse auf vorh. Untergrund (Zementestrich) zum Ausgleich von evtl. vorh. Unebenheiten.
Im gleichen Aufbausystem wie alle Abdichtungspositionen,

Ausgleichsstärken bis 10mm

Einbauort:  EG: R1.02
  OG: R2.02

Angebotenes Fabrikat : '...........................'
Menge: 12,000 m²

**04.02.4 Zulage Untergrundausgleich selbstnivellierend, 11 - 20 mm, Boden**
Zulage Mineralische Ausgleichsmasse auf vorh. Untergrund (Zementestrich) zum Ausgleich von evtl. vorh. Unebenheiten.
Im gleichen Aufbausystem wie alle Abdichtungspositionen,

Ausgleichsstärken 11-20mm

Einbauort:  EG: R1.02
  OG: R2.02

Angebotenes Fabrikat : '...........................'
Menge: 12,000 m²

**04.02.5 Bodenabdichtung für Bereiche mit Fußbodenfliesen**
Bodenabdichtung für Bereiche mit Fußbodenfliesen,
Aufbringen einer Dichtung im Spachtelverfahren nach Herstellervorschrift auf trockene grundierte Estrichflächen. Ausführung im Spachtelverfahren rissüberbrückend, rissfrei, haftsicher, plastisch geschmeidig, satt aufgetragen, Ecken und Kanten sorgfältig bedecken. Im gleichen Aufbausystem wie alle Abdichtungspositionen.
Alle Fußbodenbereiche nach W2-I Nassbereiche.

Untergrund: EG: Zementestrich
  OG: Holzboden/Trockenestrichplatten

Einbauort:  EG: R1.01
  OG: R2.02

Angebotenes Fabrikat : '...........................'
Menge: 12,000 m²

**04.02.6 Fugendichtband Anschluß Wand / Boden**
Abdichtung an Wand-/Bodenanschluss herstellen (Ecken). Dichtband an den Anschlussbereichen in die frische Isolierung satt einlegen und einbetten, auch im aufgehenden Bereich der Dichtbänder, Überlappungen beachten, eingeklebtes Band in frischer Isolierung einbetten, im gleichen Aufbausystem wie alle Abdichtungspositionen.
Einbau nach Vorschrift des Herstellers
einschl. aller erforderlichen Vorarbeiten

Einbauort:  EG: R1.02
  OG: R2.02

Angebotenes Fabrikat : '...........................'
Menge: 20,000 m

**04.02.7 Entkopplungsmatte**
Entkopplungsmatte zum Einbau unter Fliesenbelag.

Zweck: - Spannungsverringerung im
  Untergrund innerhalb der
  Kleberschicht
 - Unterlegmatte für schwimmende Verlegung
 - Trittschallverbesserung

Vorleistung:  Untergrundvorbereitung
Folgeleistung: Fliesenbelag
Material:  aus PU-Schaum, hochverdichtet
Untergrund:  Holzboden/Trockenestrichplatten

Einbauort:  OG: R2.02

Angeb. Fabrikat: '...........................'
Menge: 5,000 m2

**04.02.8 Feinsteinzeugfliesen 30*60, Bodenbeläge, R9**
Bodenbelag aus keramischen Feinsteinzeug, Rutschsicherheit entsprechend Bewertungsgruppe R9, in Innenräumen auf verlegefertigen Zementestrich im Dünnbett verlegen.

Format:  30x60 cm nach
  Vorlage Verlegemuster und
  Bemusterung durch Bauherr
Oberfläche:  matt
Farbton:  Fliese + Verfugung in Abstimmung mit
  AG und Objektplaner in
  Natursteinoptik
Verfugung:  analog Position Wandfliesen
Bewertungsgruppe: R9

Untergrund: EG: Zementestrich
 OG: Holzboden/Trockenestrichplatten

Einbauort:  EG: R1.02
  OG: R2.02

Angeb. Fabrikat: '...........................'

Serie: '...........................'
Menge: 12,000 m²

**04.02.9 Fußbodenfliesen, Löcher herstellen**
Löcher in den Fußbodenfliesenbelag zur Durchführung von Installationsrohren sowie zum Einbau von Einbauteile u. dgl. herstellen.
Größe: DN 20 bis 60mm
Menge: 4,000 St

**04.02.10 Trennschiene aus Edelstahl**
Trennschiene aus Edelstahl Querschnitt L
liefern und in den Türbereichen oder als Trennung zu anderen Bodenbelägen fluchtgerecht einsetzen,
einsetzbar für öffentliche Bäder.

in verschiedenen Längen
Höhen nach Erfordernis der Bodenbeläge
Menge: 10,000 m

**04.02.11 Fugenverschluss, Fußboden innen, Silikon**
Fugenverschluss in Innenräumen, im Fußbodenbereich, Sockelbereich, an allen horizontalen und vertikalen Fußbodenanschlüssen sowie an Türbekleidungen Fußpunkt, einschl. Vorreinigung und Hinterfüllung der Fugen. In verschiedenen Längen
Fugendichtstoff Silikon, in farblos, weiß, hellgrau oder manhatten, Dekor nach Wahl des AG.

Fugenbreite:  4-8 mm i.M.
Fugendichtmasse:  Silikon, für öffentl. Bäder geeignet
Farbe:  an Fliesenfarbe angepasst

Einbauort:  R1.02, R2.02

Angeb. Fabrikat  : '...........................'
Menge: 20,000 m
